# Módulo sanitário para sanita suspensa

- Propriedade do ficheiro: CYPE INGENIEROS, S.A.
- Formato: FIEBDC-3/2002
- Moeda: EUR
- Custos indirectos: 3.00 %
- IVA: 23.00 %

## S Equipamentos fixos e sinalização

### SA Aparelhos sanitários

#### SAI Sanitas

**SAI140** Ud Módulo sanitário para sanita suspensa.
Módulo sanitário, de altura regulável entre 1010 e 1080 mm, 480 mm de largura e 108 mm de profundidade para sanita suspensa, código de pedido 131.022.JK.5, "GEBERIT", formado por cisterna de polipropileno, descarga dupla de 6-3 litros, ajustável a 4,5-3 litros, com ligação a abastecimento lateral; caixilho autoportante acabamento pintado em forno; painéis laterais de alumínio acabamento cromado cor preto e painel frontal de vidro temperado de cor Lava, com kit de ligação a abastecimento de 1/2", com válvula de esquadria, extensão da curva de descarga, adaptador para descarga de polietileno de alta densidade, emboque de EPDM, adaptador de polietileno de alta densidade, varões roscados para suporte de sanita, kit de isolamento sonoro, fixações e isolamento contra condensações. Instalação em superfície.
Inclui: Marcação. Colocação e fixação do módulo sanitário. Ligação à rede de drenagem. Ligação à rede de água fria. Montagem de acessórios e complementos. Verificação do seu correcto funcionamento.
Critério de medição de projecto: Número de unidades previstas, segundo documentação gráfica de Projecto.
Critério de medição de obra: Medir-se-á o número de unidades realmente colocadas segundo especificações de Projecto.

| Código | Un | Descrição | Rendimento | Preço | Importância |
|---|---|---|---|---|---|
| mt30geb500ha | Ud | Módulo sanitário, de altura regulável entre 1010 e 1080 mm, 480 mm de largura e 108 mm de profundidade para sanita suspensa, código de pedido 131.022.JK.5, "GEBERIT", formado por cisterna de polipropileno, descarga dupla de 6-3 litros, ajustável a 4,5-3 litros, com ligação a abastecimento lateral; caixilho autoportante acabamento pintado em forno; painéis laterais de alumínio acabamento cromado cor preto e painel frontal de vidro temperado de cor Lava, com kit de ligação a abastecimento de 1/2", com válvula de esquadria, extensão da curva de descarga, adaptador para descarga de polietileno de alta densidade, emboque de EPDM, adaptador de polietileno de alta densidade, varões roscados para suporte de sanita, kit de isolamento sonoro, fixações e isolamento contra condensações, para fixar ao paramento. (material) | 1.000 | 716.50 | 716.50 |
| op00tal010 |  | Berbequim. | 1.000 | 0.00 | 0.00 |
| op00ato010 |  | Aparafusadora. | 1.000 | 0.00 | 0.00 |
| mo008 | h | Oficial de 1ª canalizador. (mão de obra) | 1.000 | 20.72 | 20.72 |
| % | % | Custos directos complementares | 2 % | 737.22 | 14.74 |
|  |  | Custos directos |  |  | 751.96 |
