# Banheira acrílica

- Propriedade do ficheiro: CYPE INGENIEROS, S.A.
- Formato: FIEBDC-3/2002
- Moeda: EUR
- Custos indirectos: 3.00 %
- IVA: 23.00 %

## S Equipamentos fixos e sinalização

### SA Aparelhos sanitários

#### SAB Banheiras

**SAB005** Ud Banheira acrílica.
Banheira rectangular acrílica, cor branca, acabamento mate, com orifício de drenagem num lateral de 52 mm de diâmetro, código de pedido 554.001.01.1, série Soana "GEBERIT", de 700x1600x450 mm. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30bsg010Eh | Ud | Banheira rectangular acrílica, cor branca, acabamento mate, com orifício de drenagem num lateral de 52 mm de diâmetro, código de pedido 554.001.01.1, série Soana "GEBERIT", de 700x1600x450 mm, com pés reguláveis. (material) | 1.000 | 454.50 | 454.50 |
| mt30dba020 | Ud | Escoamento automático de latão-cobre para banheira, acabamento cromado. (material) | 1.000 | 126.08 | 126.08 |
| mt30www005 | Ud | Cartucho de 300 ml de silicone ácida monocomponente, fungicida, para vedação de juntas em ambientes húmidos. (material) | 0.036 | 7.50 | 0.27 |
| mo008 | h | Oficial de 1ª canalizador. (mão de obra) | 1.200 | 23.31 | 27.97 |
| % | % | Custos directos complementares | 2 % | 608.82 | 12.18 |
|  |  | Custos directos |  |  | 621.00 |
