# Estrutura encastrada para urinol

- Propriedade do ficheiro: CYPE INGENIEROS, S.A.
- Formato: FIEBDC-3/2002
- Moeda: EUR
- Custos indirectos: 3.00 %
- IVA: 23.00 %

## S Equipamentos fixos e sinalização

### SA Aparelhos sanitários

#### SAU Urinóis

**SAU100** Ud Estrutura encastrada para urinol.
Estrutura pré-montada de aço galvanizado, de profundidade regulável entre 80 e 125 mm, 420 mm de largura e altura ajustável entre 1090 e 1270 mm, para urinol, código de pedido 457.611.00.1, série Kombifix "GEBERIT", com caixa pré-montada com ligação a abastecimento de 1/2" e válvula de seccionamento com regulador, terminal para ligação eléctrica, tubo de ligação de 32 mm de diâmetro, tampas de protecção, joelho de descarga de polietileno de alta densidade de 50 mm de diâmetro, junta, sifão de 50 mm de diâmetro, varões roscados para suporte de urinol e fixações. Instalação encastrada em parede de alvenaria.
Inclui: Marcação. Colocação e fixação. Ligação à rede de drenagem. Ligação à rede de água fria. Verificação do seu correcto funcionamento.
Critério de medição de projecto: Número de unidades previstas, segundo documentação gráfica de Projecto.
Critério de medição de obra: Medir-se-á o número de unidades realmente colocadas segundo especificações de Projecto.

| Código | Un | Descrição | Rendimento | Preço | Importância |
|---|---|---|---|---|---|
| mt30geb080b | Ud | Estrutura pré-montada de aço galvanizado, de profundidade regulável entre 80 e 125 mm, 420 mm de largura e altura ajustável entre 1090 e 1270 mm, para urinol, código de pedido 457.611.00.1, série Kombifix "GEBERIT", com caixa pré-montada com ligação a abastecimento de 1/2" e válvula de seccionamento com regulador, terminal para ligação eléctrica, tubo de ligação de 32 mm de diâmetro, tampas de protecção, joelho de descarga de polietileno de alta densidade de 50 mm de diâmetro, junta, sifão de 50 mm de diâmetro, varões roscados para suporte de urinol e fixações, para encastrar em parede de alvenaria. (material) | 1.000 | 250.70 | 250.70 |
| op00tal010 |  | Berbequim. | 1.000 | 0.00 | 0.00 |
| op00ato010 |  | Aparafusadora. | 1.000 | 0.00 | 0.00 |
| mo008 | h | Oficial de 1ª canalizador. (mão de obra) | 0.700 | 23.31 | 16.32 |
| % | % | Custos directos complementares | 2 % | 267.02 | 5.34 |
|  |  | Custos directos |  |  | 272.36 |
