# Lava-mãos mural, de argila refractária

- Propriedade do ficheiro: CYPE Ingenieros S.A.
- Formato: FIEBDC-3/2016
- Programa: Gerador de preços para construção civil. CYPE Ingenieros, S.A.
- Data: 03/07/2024
- Moeda: EUR
- Custos indirectos: 3 %
- IVA: 23 %

## S Equipamentos fixos e sinalização

### SA Aparelhos sanitários

#### SAM Lava-mãos

**SAM033** Ud Lava-mãos mural, de argila refractária.
Lava-mãos assimétrico mural, de argila refractária, acabamento termoesmaltado KeraTect, cor branca, código de pedido 500.529.01.1, série Xeno² "GEBERIT", de 400x280x125 mm, com um orifício para as torneiraa à direita, com válvula de drenagem de latão cromado, código de pedido 500.050.21.1 e jogo de fixação de 2 peças, código de pedido 500.122.00.1, e elemento de drenagem com sifão garrafa de ABS, acabamento brilhante imitação cromado, código de pedido 151.034.21.1. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30sxg010k | Ud | Lava-mãos assimétrico mural, de argila refractária, acabamento termoesmaltado KeraTect, cor branca, código de pedido 500.529.01.1, série Xeno² "GEBERIT", de 400x280x125 mm, com um orifício para as torneiraa à direita. (material) | 1 | 200.6 | 200.600 |
| mt30asg030A | Ud | Válvula de drenagem de latão cromado, código de pedido 500.050.21.1, "GEBERIT", de 50 mm de comprimento. (material) | 1 | 57 | 57.000 |
| mt30asg050h | Ud | Jogo de fixação de 2 peças, código de pedido 500.122.00.1, "GEBERIT", para lava-mãos. (material) | 1 | 10.2 | 10.200 |
| mt30asg070mc | Ud | Sifão garrafa de ABS, acabamento brilhante imitação cromado, código de pedido 151.034.21.1, "GEBERIT", com saída de 32 mm de diâmetro exterior, para lavatório, com embelezador. (material) | 1 | 37.7 | 37.700 |
| mt30www005 | Ud | Cartucho de 300 ml de silicone ácida monocomponente, fungicida, para vedação de juntas em ambientes húmidos. (material) | 0.012 | 7.5 | 0.090 |
| mo008 | h | Oficial de 1ª canalizador. (mão de obra) | 1.2 | 23.31 | 27.972 |
| % | % | Custos directos complementares | 2 % | 333.562 | 6.671 |
|  |  | Custos directos |  |  | 340.233 |

Resíduos:
- colocação: mt30asg070mc; factor de resíduo 0.0232546
- colocação: mt30www005 Cartucho de 300 ml de silicone ácida monocomponente, fungicida, para vedação de juntas em ambientes húmidos; factor de resíduo 0.06

## Recursos

**mt30asg030A** Ud Válvula de drenagem de latão cromado, código de pedido 500.050.21.1, "GEBERIT", de 50 mm de comprimento
Dados técnicos: Custo energético 96.674 MJ; Emissão de CO2 6.551 kg
Resíduos:
- embalagem: re150101 Embalagens de papel e cartão. (componente de resíduo); rendimento 0.072 kg; Código LER 15 01 01; Massa do elemento 1 kg; Volume 0.001333 m3

**mt30asg050h** Ud Jogo de fixação de 2 peças, código de pedido 500.122.00.1, "GEBERIT", para lava-mãos
Dados técnicos: Custo energético 1.579 MJ; Emissão de CO2 1.304 kg
Resíduos:
- embalagem: re150101 Embalagens de papel e cartão; rendimento 1.463 kg

**mt30asg070mc** Ud Sifão garrafa de ABS
Dados técnicos: Custo energético 20.946 MJ; Emissão de CO2 1.071 kg; Código LER 17 02 03; Massa do elemento 0.216 kg; Volume 0.00036 m3
Resíduos:
- embalagem: re150101 Embalagens de papel e cartão; rendimento 0.038 kg

**mt30www005** Ud Cartucho de 300 ml de silicone ácida monocomponente, fungicida, para vedação de juntas em ambientes húmidos
Dados técnicos: Custo energético 87.088 MJ; Emissão de CO2 3.667 kg; Código LER 17 09 04; Massa do elemento 0.45 kg; Volume 0.0003 m3
Resíduos:
- embalagem: re170203 Plástico. (componente de resíduo); rendimento 0.1 kg; Código LER 17 02 03; Massa do elemento 1 kg; Volume 0.001667 m3
