# Bidé de porcelana sanitária

- Propriedade do ficheiro: CYPE INGENIEROS, S.A.
- Formato: FIEBDC-3/2002
- Moeda: EUR
- Custos indirectos: 3.00 %
- IVA: 23.00 %

## S Equipamentos fixos e sinalização

### SA Aparelhos sanitários

#### SAE Bidés

**SAE005** Ud Bidé de porcelana sanitária.
Bidé, de porcelana sanitária, acabamento termoesmaltado, cor branca, código de pedido 500.603.01.2, série Acanto "GEBERIT", de 350x510x425 mm, com um orifício para as torneiraa e escoadouro, com válvula de drenagem de latão cromado, código de pedido 500.087.00.1, e elemento de drenagem, cor branca. Inclusive elementos de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30sng220h | Ud | Bidé, de porcelana sanitária, acabamento termoesmaltado, cor branca, código de pedido 500.603.01.2, série Acanto "GEBERIT", de 350x510x425 mm, com um orifício para as torneiraa e escoadouro, com elementos de fixação, para encostar à parede. (material) | 1.000 | 289.20 | 289.20 |
| mt30asg011h | Ud | Válvula de drenagem de latão cromado, código de pedido 500.087.00.1, "GEBERIT", de 60 mm de comprimento, com tampa integrada interior com botão de accionamento. (material) | 1.000 | 20.30 | 20.30 |
| mt36www005a | Ud | Acoplamento à parede incorporado com plafon, de PVC, série B, cor branca, para escoamento de águas residuais (a baixa e alta temperatura) no interior dos edifícios, ligação mista de 1 1/4"x40 mm de diâmetro, segundo NP EN 1329-1. (material) | 1.000 | 5.29 | 5.29 |
| mt30www005 | Ud | Cartucho de 300 ml de silicone ácida monocomponente, fungicida, para vedação de juntas em ambientes húmidos. (material) | 0.012 | 7.50 | 0.09 |
| op00ato010 |  | Aparafusadora. | 1.000 | 0.00 | 0.00 |
| op00mar010 |  | Martelo. | 1.000 | 0.00 | 0.00 |
| op00tal010 |  | Berbequim. | 1.000 | 0.00 | 0.00 |
| mo008 | h | Oficial de 1ª canalizador. (mão de obra) | 1.132 | 23.31 | 26.39 |
| % | % | Custos directos complementares | 2 % | 341.27 | 6.83 |
|  |  | Custos directos |  |  | 348.10 |
