# Bidé suspenso, de porcelana sanitária

- Propriedade do ficheiro: CYPE INGENIEROS, S.A.
- Formato: FIEBDC-3/2002
- Moeda: EUR
- Custos indirectos: 3.00 %
- IVA: 23.00 %

## S Equipamentos fixos e sinalização

### SA Aparelhos sanitários

#### SAE Bidés

**SAE015** Ud Bidé suspenso, de porcelana sanitária.
Bidé suspenso, de porcelana sanitária, acabamento termoesmaltado KeraTect, cor branca, código de pedido 500.690.01.1, série ONE "GEBERIT", de 370x540x300 mm, com um orifício para as torneiraa e escoadouro oculto, com válvula de drenagem de latão cromado, código de pedido 500.087.00.1, e elemento de drenagem, cor branca. Inclusive elementos de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30sog210e | Ud | Bidé suspenso, de porcelana sanitária, acabamento termoesmaltado KeraTect, cor branca, código de pedido 500.690.01.1, série ONE "GEBERIT", de 370x540x300 mm, com um orifício para as torneiraa e escoadouro oculto, com elementos de fixação. (material) | 1.000 | 460.80 | 460.80 |
| mt30asg011h | Ud | Válvula de drenagem de latão cromado, código de pedido 500.087.00.1, "GEBERIT", de 60 mm de comprimento, com tampa integrada interior com botão de accionamento. (material) | 1.000 | 20.30 | 20.30 |
| mt36www005a | Ud | Acoplamento à parede incorporado com plafon, de PVC, série B, cor branca, para escoamento de águas residuais (a baixa e alta temperatura) no interior dos edifícios, ligação mista de 1 1/4"x40 mm de diâmetro, segundo NP EN 1329-1. (material) | 1.000 | 5.29 | 5.29 |
| mt30www005 | Ud | Cartucho de 300 ml de silicone ácida monocomponente, fungicida, para vedação de juntas em ambientes húmidos. (material) | 0.012 | 7.50 | 0.09 |
| op00ato010 |  | Aparafusadora. | 1.000 | 0.00 | 0.00 |
| op00mar010 |  | Martelo. | 1.000 | 0.00 | 0.00 |
| op00tal010 |  | Berbequim. | 1.000 | 0.00 | 0.00 |
| mo008 | h | Oficial de 1ª canalizador. (mão de obra) | 1.132 | 23.31 | 26.39 |
| % | % | Custos directos complementares | 2 % | 512.87 | 10.26 |
|  |  | Custos directos |  |  | 523.13 |
