# Lava-mãos mural, de porcelana sanitária

- Propriedade do ficheiro: CYPE INGENIEROS, S.A.
- Formato: FIEBDC-3/2002
- Moeda: EUR
- Custos indirectos: 3.00 %
- IVA: 23.00 %

## S Equipamentos fixos e sinalização

### SA Aparelhos sanitários

#### SAM Lava-mãos

**SAM035** Ud Lava-mãos mural, de porcelana sanitária.
Lava-mãos mural, de porcelana sanitária, acabamento termoesmaltado, cor branca, código de pedido 500.256.01.1, série Smyle, modelo Smyle Square "GEBERIT", de 500x410x160 mm, com um orifício para as torneiraa, com válvula de drenagem de latão cromado, código de pedido 500.055.00.1 e jogo de fixação de 2 peças, código de pedido 500.122.00.1, e elemento de drenagem com sifão garrafa de ABS, acabamento brilhante imitação cromado, código de pedido 151.034.21.1. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30ssg005h | Ud | Lava-mãos mural, de porcelana sanitária, acabamento termoesmaltado, cor branca, código de pedido 500.256.01.1, série Smyle, modelo Smyle Square "GEBERIT", de 500x410x160 mm, com um orifício para as torneiraa. (material) | 1.000 | 107.80 | 107.80 |
| mt30asg010h | Ud | Válvula de drenagem de latão cromado, código de pedido 500.055.00.1, "GEBERIT", de 60 mm de comprimento, com tampa integrada exterior com botão de accionamento. (material) | 1.000 | 45.70 | 45.70 |
| mt30asg050h | Ud | Jogo de fixação de 2 peças, código de pedido 500.122.00.1, "GEBERIT", para lava-mãos. (material) | 1.000 | 10.20 | 10.20 |
| mt30asg070mc | Ud | Sifão garrafa de ABS, acabamento brilhante imitação cromado, código de pedido 151.034.21.1, "GEBERIT", com saída de 32 mm de diâmetro exterior, para lavatório, com embelezador. (material) | 1.000 | 37.70 | 37.70 |
| mt30www005 | Ud | Cartucho de 300 ml de silicone ácida monocomponente, fungicida, para vedação de juntas em ambientes húmidos. (material) | 0.012 | 7.50 | 0.09 |
| op00tal010 |  | Berbequim. | 1.000 | 0.00 | 0.00 |
| op00mar010 |  | Martelo. | 1.000 | 0.00 | 0.00 |
| op00ato010 |  | Aparafusadora. | 1.000 | 0.00 | 0.00 |
| mo008 | h | Oficial de 1ª canalizador. (mão de obra) | 1.359 | 23.31 | 31.68 |
| % | % | Custos directos complementares | 2 % | 233.17 | 4.66 |
|  |  | Custos directos |  |  | 237.83 |
