# Urinol de porcelana sanitária

- Propriedade do ficheiro: CYPE INGENIEROS, S.A.
- Formato: FIEBDC-3/2002
- Moeda: EUR
- Custos indirectos: 3.00 %
- IVA: 23.00 %

## S Equipamentos fixos e sinalização

### SA Aparelhos sanitários

#### SAU Urinóis

**SAU001** Ud Urinol de porcelana sanitária.
Urinol de porcelana sanitária, acabamento termoesmaltado, cor branca, com alimentação e drenagem encastrados, código de pedido 500.254.01.1, série Smyle "GEBERIT", de 325x300x580 mm, com rebordo, sifão antiodores oculto e fixação oculta, com jogo de fixação de 2 peças, código de pedido 551075000 e elemento de drenagem equipado com sifão de saída horizontal, de plástico, de 50 mm de diâmetro, código de pedido 152.950.11.1. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30ssg310h | Ud | Urinol de porcelana sanitária, acabamento termoesmaltado, cor branca, com alimentação e drenagem encastrados, código de pedido 500.254.01.1, série Smyle "GEBERIT", de 325x300x580 mm, com rebordo, sifão antiodores oculto e fixação oculta. (material) | 1.000 | 228.10 | 228.10 |
| mt30asg310h | Ud | Jogo de fixação de 2 peças, código de pedido 551075000, "GEBERIT", para urinol. (material) | 1.000 | 27.50 | 27.50 |
| mt30asg320h | Ud | Sifão de saída horizontal, de plástico, de 50 mm de diâmetro, código de pedido 152.950.11.1 "GEBERIT", com junta elástica. (material) | 1.000 | 21.20 | 21.20 |
| mt30www005 | Ud | Cartucho de 300 ml de silicone ácida monocomponente, fungicida, para vedação de juntas em ambientes húmidos. (material) | 0.012 | 7.50 | 0.09 |
| op00ato010 |  | Aparafusadora. | 1.000 | 0.00 | 0.00 |
| op00mar010 |  | Martelo. | 1.000 | 0.00 | 0.00 |
| op00tal010 |  | Berbequim. | 1.000 | 0.00 | 0.00 |
| mo008 | h | Oficial de 1ª canalizador. (mão de obra) | 1.132 | 23.31 | 26.39 |
| % | % | Custos directos complementares | 2 % | 303.28 | 6.07 |
|  |  | Custos directos |  |  | 309.35 |
