# Torneiras electrónicas para urinol

- Propriedade do ficheiro: CYPE INGENIEROS, S.A.
- Formato: FIEBDC-3/2002
- Moeda: EUR
- Custos indirectos: 3.00 %
- IVA: 23.00 %

## S Equipamentos fixos e sinalização

### SG Torneiras

#### SGU Para urinóis

**SGU030** Ud Torneiras electrónicas para urinol.
Torneira electrónica formada por torneira electrónica para urinol, acabamento cromado, alimentação por bateria, com accionamento da descarga por infravermelhos, código de pedido 115.805.21.3, "GEBERIT", com controlo electrónico, tempo de fluxo ajustável, electroválvula, bateria de lítio de 6 V, sensor de infravermelhos, pressão mínima 0,3 bar, pressão máxima 10 bar, abraçadeira de ligação de 1/2" e fixações; instalação em superfície.
Inclui: Marcação. Colocação. Ligação. Verificação do seu correcto funcionamento.
Critério de medição de projecto: Número de unidades previstas, segundo documentação gráfica de Projecto.
Critério de medição de obra: Medir-se-á o número de unidades realmente colocadas segundo especificações de Projecto.

| Código | Un | Descrição | Rendimento | Preço | Importância |
|---|---|---|---|---|---|
| mt31geb080b | Ud | Torneira electrónica para urinol, acabamento cromado, alimentação por bateria, com accionamento da descarga por infravermelhos, código de pedido 115.805.21.3, "GEBERIT", com controlo electrónico, tempo de fluxo ajustável, electroválvula, bateria de lítio de 6 V, sensor de infravermelhos, pressão mínima 0,3 bar, pressão máxima 10 bar, abraçadeira de ligação de 1/2" e fixações. (material) | 1.000 | 357.10 | 357.10 |
| mt37www010 | Ud | Material auxiliar para instalações de abastecimento de água. (material) | 1.000 | 1.40 | 1.40 |
| mo008 | h | Oficial de 1ª canalizador. (mão de obra) | 0.566 | 23.31 | 13.19 |
| % | % | Custos directos complementares | 2 % | 371.69 | 7.43 |
|  |  | Custos directos |  |  | 379.12 |
