# Sumidouro para chuveiro executado "in situ"

- Propriedade do ficheiro: CYPE Ingenieros S.A.
- Formato: FIEBDC-3/2016
- Programa: Gerador de preços para construção civil. CYPE Ingenieros, S.A.
- Data: 03/07/2024
- Moeda: EUR
- Custos indirectos: 3 %
- IVA: 23 %

## I Instalações

### IS Drenagem de águas

#### ISD Ramais de descarga

**ISD009** Ud Sumidouro para chuveiro executado "in situ".
Sumidouro sifonado, código de pedido 154.052.00.1, "GEBERIT", com lâmina impermeabilizante flexível, tampa de protecção com bordo de referência, filtro de pêlos, aro de grelha com anel de compensação, grelha, sifão de 40 mm de diâmetro e 30 mm de altura, com grelha de aço inoxidável com parafusos à vista, de 80x80x5 mm, código de pedido 154.310.00.1, para drenagem de chuveiro executado "in situ".
Inclui: Montagem, ligação e verificação do seu correcto funcionamento. Realização de ensaios.
Critério de medição de projecto: Número de unidades previstas, segundo documentação gráfica de Projecto.
Critério de medição de obra: Medir-se-á o número de unidades realmente executadas segundo especificações de Projecto.

| Código | Un | Descrição | Rendimento | Preço | Importância |
|---|---|---|---|---|---|
| mt15geb110b | Ud | Sumidouro sifonado, código de pedido 154.052.00.1, "GEBERIT", com lâmina impermeabilizante flexível, tampa de protecção com bordo de referência, filtro de pêlos, aro de grelha com anel de compensação, grelha, sifão de 40 mm de diâmetro e 30 mm de altura, para uma altura de instalação de 65 a 90 mm, com fixações. (material) | 1 | 141.9 | 141.900 |
| mt15geb120b | Ud | Grelha de aço inoxidável com parafusos à vista, de 80x80x5 mm, código de pedido 154.310.00.1, "GEBERIT". (material) | 1 | 24.2 | 24.200 |
| mo008 | h | Oficial de 1ª canalizador. (mão de obra) | 0.702 | 23.31 | 16.364 |
| mo107 | h | Ajudante de canalizador. (mão de obra) | 0.351 | 22.09 | 7.754 |
| % | % | Custos directos complementares | 2 % | 190.218 | 3.804 |
|  |  | Custos directos |  |  | 194.022 |
