# Estrutura encastrada para chuveiro

- Propriedade do ficheiro: CYPE Ingenieros S.A.
- Formato: FIEBDC-3/2016
- Programa: Gerador de preços para construção civil. CYPE Ingenieros, S.A.
- Data: 03/07/2024
- Moeda: EUR
- Custos indirectos: 3 %
- IVA: 23 %

## S Equipamentos fixos e sinalização

### SA Aparelhos sanitários

#### SAD Bases de chuveiro

**SAD110** Ud Estrutura encastrada para chuveiro.
Estrutura pré-montada de aço galvanizado, de 530 mm de largura, com sifão de parede, com perfis de apoio de aço galvanizado reguláveis em altura entre 65 e 90 mm, para chuveiro, código de pedido 457.536.00.1, série Kombifix "GEBERIT", com tubo de ligação de polietileno de alta densidade de 40 mm de diâmetro, tampa de protecção com rufo e fixações, com conjunto de montagem final amovível para facilitar as operações de limpeza, de aço inoxidável acabamento escovado, código de pedido 154.336.FW.1. Instalação encastrada em parede de alvenaria.
Inclui: Marcação. Colocação e fixação da estrutura. Ligação à rede de drenagem. Colocação do perfil. Verificação do seu correcto funcionamento.
Critério de medição de projecto: Número de unidades previstas, segundo documentação gráfica de Projecto.
Critério de medição de obra: Medir-se-á o número de unidades realmente colocadas segundo especificações de Projecto.

| Código | Un | Descrição | Rendimento | Preço | Importância |
|---|---|---|---|---|---|
| mt30geb085h | Ud | Estrutura pré-montada de aço galvanizado, de 530 mm de largura, com sifão de parede, com perfis de apoio de aço galvanizado reguláveis em altura entre 65 e 90 mm, para chuveiro, código de pedido 457.536.00.1, série Kombifix "GEBERIT", com tubo de ligação de polietileno de alta densidade de 40 mm de diâmetro, tampa de protecção com rufo e fixações, para encastrar em parede de alvenaria ou em parede de placas de gesso. (material) | 1 | 349.8 | 349.800 |
| mt30geb044m | Ud | Conjunto de montagem final amovível para facilitar as operações de limpeza, de aço inoxidável acabamento escovado, código de pedido 154.336.FW.1, "GEBERIT", de 320x50 mm, com filtro de pêlos e hexágono interior para chave Allen, para sifão de parede para chuveiro. (material) | 1 | 110.4 | 110.400 |
| mo008 | h | Oficial de 1ª canalizador. (mão de obra) | 0.963 | 23.31 | 22.448 |
| % | % | Custos directos complementares | 2 % | 482.648 | 9.653 |
|  |  | Custos directos |  |  | 492.301 |

## Recursos

**mt30geb085h** Ud Estrutura pré-montada de aço galvanizado
Dados técnicos: Custo energético 25.495 MJ; Emissão de CO2 2.224 kg
Resíduos:
- embalagem: re150101 Embalagens de papel e cartão. (componente de resíduo); rendimento 0.077 kg; Código LER 15 01 01; Massa do elemento 1 kg; Volume 0.001333 m3
