# Estrutura encastrada para bidé suspenso

- Propriedade do ficheiro: CYPE Ingenieros S.A.
- Formato: FIEBDC-3/2016
- Programa: Gerador de preços para construção civil. CYPE Ingenieros, S.A.
- Data: 03/07/2024
- Moeda: EUR
- Custos indirectos: 3 %
- IVA: 23 %

## S Equipamentos fixos e sinalização

### SA Aparelhos sanitários

#### SAE Bidés

**SAE100** Ud Estrutura encastrada para bidé suspenso.
Estrutura pré-montada, de 420 mm de largura e 315 mm de altura, acabamento pintado em forno, para bidé, código de pedido 457.608.00.5, série Kombifix "GEBERIT", com joelho de descarga de polietileno de alta densidade de 50 mm de diâmetro, junta, varões roscados para suporte de lavatório mural e fixações. Instalação encastrada em parede de alvenaria.
Inclui: Marcação. Colocação e fixação da estrutura. Ligação à rede de drenagem. Verificação do seu correcto funcionamento.
Critério de medição de projecto: Número de unidades previstas, segundo documentação gráfica de Projecto.
Critério de medição de obra: Medir-se-á o número de unidades realmente colocadas segundo especificações de Projecto.

| Código | Un | Descrição | Rendimento | Preço | Importância |
|---|---|---|---|---|---|
| mt30geb075b | Ud | Estrutura pré-montada, de 420 mm de largura e 315 mm de altura, acabamento pintado em forno, para bidé, código de pedido 457.608.00.5, série Kombifix "GEBERIT", com joelho de descarga de polietileno de alta densidade de 50 mm de diâmetro, junta, varões roscados para suporte de lavatório mural e fixações, para encastrar em parede de alvenaria. (material) | 1 | 113.5 | 113.500 |
| mo008 | h | Oficial de 1ª canalizador. (mão de obra) | 0.566 | 23.31 | 13.193 |
| % | % | Custos directos complementares | 2 % | 126.693 | 2.534 |
|  |  | Custos directos |  |  | 129.227 |

## Recursos

**mt30geb075b** Ud Estrutura pré-montada
Dados técnicos: Custo energético 70.035 MJ; Emissão de CO2 5.997 kg
Resíduos:
- embalagem: re150101 Embalagens de papel e cartão. (componente de resíduo); rendimento 0.072 kg; Código LER 15 01 01; Massa do elemento 1 kg; Volume 0.001333 m3
