# Sanita suspensa, de porcelana sanitária

- Propriedade do ficheiro: CYPE Ingenieros S.A.
- Formato: FIEBDC-3/2016
- Programa: Gerador de preços para construção civil. CYPE Ingenieros, S.A.
- Data: 03/07/2024
- Moeda: EUR
- Custos indirectos: 3 %
- IVA: 23 %

## S Equipamentos fixos e sinalização

### SA Aparelhos sanitários

#### SAI Sanitas

**SAI020** Ud Sanita suspensa, de porcelana sanitária.
Kit formado por sanita suspensa com fixação oculta, de porcelana sanitária, acabamento termoesmaltado KeraTect, cor branca, com assento e tampa de sanita, cor branca, de queda amortecida, com ancoragens de fixação rápida, código de pedido 500.201.01.1, série ONE "GEBERIT", de 370x540x343 mm, sem rebordo de descarga, sistema de descarga Turboflush. Inclusive elementos de fixação e silicone para enchimento de juntas.
Inclui: Marcação. Colocação e fixação do aparelho. Montagem do elemento de drenagem. Ligação à rede de drenagem. Ligação à rede de água fria. Verificação do seu correcto funcionamento. Vedação de juntas.
Critério de medição de projecto: Número de unidades previstas, segundo documentação gráfica de Projecto.
Critério de medição de obra: Medir-se-á o número de unidades realmente colocadas segundo especificações de Projecto.

| Código | Un | Descrição | Rendimento | Preço | Importância |
|---|---|---|---|---|---|
| mt30sog110m | Ud | Kit formado por sanita suspensa com fixação oculta, de porcelana sanitária, acabamento termoesmaltado KeraTect, cor branca, com assento e tampa de sanita, cor branca, de queda amortecida, com ancoragens de fixação rápida, código de pedido 500.201.01.1, série ONE "GEBERIT", de 370x540x343 mm, sem rebordo de descarga, sistema de descarga Turboflush, segundo NP EN 997, com elementos de fixação. (material) | 1 | 736.9 | 736.900 |
| mt30www005 | Ud | Cartucho de 300 ml de silicone ácida monocomponente, fungicida, para vedação de juntas em ambientes húmidos. (material) | 0.012 | 7.5 | 0.090 |
| mo008 | h | Oficial de 1ª canalizador. (mão de obra) | 1.699 | 23.31 | 39.604 |
| % | % | Custos directos complementares | 2 % | 776.594 | 15.532 |
|  |  | Custos directos |  |  | 792.126 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
