# Cisterna encastrada para sanita de solo

- Propriedade do ficheiro: CYPE Ingenieros S.A.
- Formato: FIEBDC-3/2016
- Programa: Gerador de preços para construção civil. CYPE Ingenieros, S.A.
- Data: 03/07/2024
- Moeda: EUR
- Custos indirectos: 3 %
- IVA: 23 %

## S Equipamentos fixos e sinalização

### SA Aparelhos sanitários

#### SAI Sanitas

**SAI110** Ud Cisterna encastrada para sanita de solo.
Cisterna de polietileno, com acesso e acionamento frontal, descarga dupla de 6-3 litros ou única interrompível, regulável a 4,5, 6 ou 7 litros para descarga total e a 3 ou 4 litros para descarga parcial, para sanita de solo, código de pedido 109.790.00.1, modelo Sigma 8 cm "GEBERIT", de 80 mm de profundidade, e placa de comando para acionamento de cisterna, de plástico, de cor branca, de descarga dupla, código de pedido 115.770.11.5, modelo Sigma01,. Instalação encastrada em parede de alvenaria.
Inclui: Marcação. Colocação e fixação da cisterna. Ligação à rede de água fria. Montagem de acessórios e complementos. Verificação do seu correcto funcionamento.
Critério de medição de projecto: Número de unidades previstas, segundo documentação gráfica de Projecto.
Critério de medição de obra: Medir-se-á o número de unidades realmente colocadas segundo especificações de Projecto.

| Código | Un | Descrição | Rendimento | Preço | Importância |
|---|---|---|---|---|---|
| mt30geb100b | Ud | Cisterna de polietileno, com acesso e acionamento frontal, descarga dupla de 6-3 litros ou única interrompível, regulável a 4,5, 6 ou 7 litros para descarga total e a 3 ou 4 litros para descarga parcial, para sanita de solo, código de pedido 109.790.00.1, modelo Sigma 8 cm "GEBERIT", de 80 mm de profundidade, com ligação a abastecimento de 1/2", MeplaFix, com válvula de esquadria integrada, curva de descarga, encaixável e regulável em altura, 20 mm para cima e 10 mm para baixo, com envolvente protectora, caixa de protecção para acesso, tampa de protecção, duas chapas de ferro perfuradas, fixações, isolamento contra condensações e grelha para facilitar a fixação de elementos de obra, para encastrar em parede de alvenaria ou em parede de placas de gesso. (material) | 1 | 154.2 | 154.200 |
| mt30geb200ga | Ud | Placa de comando para acionamento de cisterna, de plástico, de cor branca, de descarga dupla, código de pedido 115.770.11.5, modelo Sigma01 "GEBERIT", de 246x164x13 mm, com aro de fixação e parafusos de comando, para cisterna encastrada. (material) | 1 | 56.3 | 56.300 |
| mo008 | h | Oficial de 1ª canalizador. (mão de obra) | 1.132 | 23.31 | 26.387 |
| % | % | Custos directos complementares | 2 % | 236.887 | 4.738 |
|  |  | Custos directos |  |  | 241.625 |

## Recursos

**mt30geb100b** Ud Cisterna de polietileno
Dados técnicos: Custo energético 985.598 MJ; Emissão de CO2 40.330 kg
Resíduos:
- embalagem: re150101 Embalagens de papel e cartão. (componente de resíduo); rendimento 3.606 kg; Código LER 15 01 01; Massa do elemento 1 kg; Volume 0.001333 m3
