# Urinol de porcelana sanitária

- Propriedade do ficheiro: CYPE Ingenieros S.A.
- Formato: FIEBDC-3/2016
- Programa: Gerador de preços para construção civil. CYPE Ingenieros, S.A.
- Data: 03/07/2024
- Moeda: EUR
- Custos indirectos: 3 %
- IVA: 23 %

## S Equipamentos fixos e sinalização

### SA Aparelhos sanitários

#### SAU Urinóis

**SAU001** Ud Urinol de porcelana sanitária.
Urinol de porcelana sanitária, acabamento termoesmaltado, cor branca, com alimentação e drenagem encastrados, código de pedido 500.254.01.1, série Smyle "GEBERIT", de 325x300x580 mm, com rebordo, sifão antiodores oculto e fixação oculta, com jogo de fixação de 2 peças, código de pedido 551075000 e elemento de drenagem equipado com sifão de saída horizontal, de plástico, de 50 mm de diâmetro, código de pedido 152.950.11.1. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30ssg310h | Ud | Urinol de porcelana sanitária, acabamento termoesmaltado, cor branca, com alimentação e drenagem encastrados, código de pedido 500.254.01.1, série Smyle "GEBERIT", de 325x300x580 mm, com rebordo, sifão antiodores oculto e fixação oculta. (material) | 1 | 228.1 | 228.100 |
| mt30asg310h | Ud | Jogo de fixação de 2 peças, código de pedido 551075000, "GEBERIT", para urinol. (material) | 1 | 27.5 | 27.500 |
| mt30asg320h | Ud | Sifão de saída horizontal, de plástico, de 50 mm de diâmetro, código de pedido 152.950.11.1 "GEBERIT", com junta elástica. (material) | 1 | 21.2 | 21.200 |
| mt30www005 | Ud | Cartucho de 300 ml de silicone ácida monocomponente, fungicida, para vedação de juntas em ambientes húmidos. (material) | 0.012 | 7.5 | 0.090 |
| mo008 | h | Oficial de 1ª canalizador. (mão de obra) | 1.132 | 23.31 | 26.387 |
| % | % | Custos directos complementares | 2 % | 303.277 | 6.066 |
|  |  | Custos directos |  |  | 309.343 |

Resíduos:
- colocação: mt30asg320h; factor de resíduo 0.0255208
- colocação: mt30www005 Cartucho de 300 ml de silicone ácida monocomponente, fungicida, para vedação de juntas em ambientes húmidos; factor de resíduo 0.06

## Recursos

**mt30asg310h** Ud Jogo de fixação de 2 peças, código de pedido 551075000, "GEBERIT", para urinol
Dados técnicos: Custo energético 1.579 MJ; Emissão de CO2 1.304 kg
Resíduos:
- embalagem: re150101 Embalagens de papel e cartão. (componente de resíduo); rendimento 1.463 kg; Código LER 15 01 01; Massa do elemento 1 kg; Volume 0.001333 m3

**mt30asg320h** Ud Sifão de saída horizontal
Dados técnicos: Custo energético 23.271 MJ; Emissão de CO2 1.185 kg; Código LER 17 02 03; Massa do elemento 0.24 kg; Volume 0.0004 m3
Resíduos:
- embalagem: re150101 Embalagens de papel e cartão; rendimento 0.036 kg

**mt30www005** Ud Cartucho de 300 ml de silicone ácida monocomponente, fungicida, para vedação de juntas em ambientes húmidos
Dados técnicos: Custo energético 87.088 MJ; Emissão de CO2 3.667 kg; Código LER 17 09 04; Massa do elemento 0.45 kg; Volume 0.0003 m3
Resíduos:
- embalagem: re170203 Plástico. (componente de resíduo); rendimento 0.1 kg; Código LER 17 02 03; Massa do elemento 1 kg; Volume 0.001667 m3
