# Sanita com tanque baixo

- Propriedade do ficheiro: CYPE Ingenieros S.A.
- Formato: FIEBDC-3/2016
- Programa: Gerador de preços para construção civil. CYPE Ingenieros, S.A.
- Data: 03/07/2024
- Moeda: EUR
- Custos indirectos: 3 %
- IVA: 23 %

## S Equipamentos fixos e sinalização

### SP Aparelhos sanitários adaptados e ajudas técnicas

#### SPI Sanitas

**SPI005** Ud Sanita com tanque baixo.
Taça de sanita de tanque baixo, com saída para ligação horizontal, assento alto e fixação à vista, de porcelana sanitária, acabamento termoesmaltado, cor branca, código de pedido 500.486.01.1, série Selnova Comfort, modelo Selnova Comfort "GEBERIT", de 355x655x460 mm, sem rebordo de descarga para facilitar a limpeza Rimfree, com cisterna de sanita, de dupla descarga, com ligação a abastecimento inferior, de porcelana sanitária, acabamento termoesmaltado, cor branca, código de pedido 500.268.01.1 e com assento e tampa de sanita, de Duroplast, cor branca, código de pedido 501.559.01.1. Inclusive silicone para enchimento de juntas.
Inclui: Marcação. Colocação e fixação do aparelho. Montagem do elemento de drenagem. Ligação à rede de drenagem. Montagem da torneira. Ligação à rede de água fria. Verificação do seu correcto funcionamento. Vedação de juntas.
Critério de medição de projecto: Número de unidades previstas, segundo documentação gráfica de Projecto.
Critério de medição de obra: Medir-se-á o número de unidades realmente colocadas segundo especificações de Projecto.

| Código | Un | Descrição | Rendimento | Preço | Importância |
|---|---|---|---|---|---|
| mt30sfg130u | Ud | Taça de sanita de tanque baixo, com saída para ligação horizontal, assento alto e fixação à vista, de porcelana sanitária, acabamento termoesmaltado, cor branca, código de pedido 500.486.01.1, série Selnova Comfort, modelo Selnova Comfort "GEBERIT", de 355x655x460 mm, sem rebordo de descarga para facilitar a limpeza Rimfree, segundo NP EN 997, com elementos de fixação. (material) | 1 | 263.8 | 263.800 |
| mt30seg131A | Ud | Cisterna de sanita, de dupla descarga, com ligação a abastecimento inferior, de porcelana sanitária, acabamento termoesmaltado, cor branca, código de pedido 500.268.01.1, série Selnova "GEBERIT", de 365x163x380 mm, com jogo de mecanismos de descarga dupla de 6-4 litros, ajustável a 6-3 litros, segundo NP EN 997. (material) | 1 | 89 | 89.000 |
| mt30sfg111z | Ud | Assento e tampa de sanita, de Duroplast, cor branca, código de pedido 501.559.01.1, série Selnova Comfort "GEBERIT". (material) | 1 | 98.6 | 98.600 |
| mt30lla020 | Ud | Válvula de seccionamento de 1/2", para sanita, acabamento cromado. (material) | 1 | 23.2 | 23.200 |
| mt38tew010a | Ud | Tubo de ligação flexível de 20 cm e 1/2" de diâmetro. (material) | 1 | 8 | 8.000 |
| mt30www005 | Ud | Cartucho de 300 ml de silicone ácida monocomponente, fungicida, para vedação de juntas em ambientes húmidos. (material) | 0.012 | 7.5 | 0.090 |
| mo008 | h | Oficial de 1ª canalizador. (mão de obra) | 1.699 | 23.31 | 39.604 |
| % | % | Custos directos complementares | 2 % | 522.294 | 10.446 |
|  |  | Custos directos |  |  | 532.740 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
